# Hamburg, Wackerhagen und Eiffestr.
Angebotsaufforderung (GAEB DA XML 3.2, DA83)
Projekt: 017553
Währung: EUR
Vergabeart: Beschränkte Ausschreibung
Erstellt mit: GXML Toolbox V3.3 R20230829, iTWO_64 V24.0.454, 30.07.2026

## 01-271 Iso-Fenster
Datum: 30.07.2026

### Bereich 01 Fenster Eiffestraße 235

*Hinweis: A) ALLGEMEINE VORBEMERKUNGEN*
Katalog-Nr. Stamm_MLV_NB/3221/
A)  ALLGEMEINE VORBEMERKUNGEN
=================================================================

A1) ALLGEMEINES

Dem Leistungsverzeichnis liegen die "Zusätzliche Vertragsbedingungen für die Ausführung von Bauleistungen (Z-VOB/B)" der Covivio Immobilien GmbH zugrunde.

Für sich auf dieses Leistungsverzeichnis beziehende Beauftragungen gelten die Vertragsbedingungen in jedem Einzelfall als vereinbart. Sofern zukünftig als Ersatz für die aktuell gültigen Z-VOB/B mit dem Auftragnehmer neue Z-VOB/B vereinbart werden, gelten für nach Gültigkeitsbeginn die neuen Z-VOB/B beauftragte Leistungen ausschließlich die neuen Z-VOB/B.

Für nach diesem Leistungsverzeichnis ausgeführte Leistungen gelten, ergänzend zur den jeweiligen Leistungsbeschreibungen der einzelnen Positionen, bei evtl. Widersprüchen in nachfolgend genannter Reihenfolge, folgende Bedingungen:

1. diese ““Allgemeine Vorbemerkungen““ (A),
2. die sich anschließenden ““Allgemeine technische Vorbemerkungen““ (B),
3. die sich anschließenden ““Besondere technische Vorbemerkungen““ (für dieses Gewerk) (C),
4. die ““Zusätzliche Vertragsbedingungen für die Ausführung von Bauleistungen Z-VOB/B““,
5. Baustellenordnung der Covivio Immobilien GmbH in der jeweils gültigen Fassung.

Mit erhalt der Bestellung erklärt der Auftragnehmer, dass von ihm sämtliche gesetzlichen, behördlichen und berufgenossenschaftlichen Auflagen erfüllt werden, die zur Ausführung der Leistungen erforderlich sind.

Es dürfen nur solche Materialien verwendet werden, über die der Auftragnehmer das uneingeschränkte Eigentumsrecht besitzt und die vollkommen frei von Rechten Dritter sind.

Für die Ausführung der Arbeiten ist Fachpersonal in ausreichender Zahl einzusetzen.
Hierbei ist darauf zu achten, dass für die Ausführung sämtlicher Arbeiten unsere Baustellenordnung in der jeweils gültigen Fassung zu beachten ist, die dem ausführenden Fachpersonal in geeigneter Form zur Kenntnis zu geben ist.

Der Einsatz von Subunternehmern ist lediglich in schriftlicher Absprache mit dem Auftraggeber erlaubt.

A2) KUNDENDIENST

Die Arbeiten werden z. T. in bewohnten Häusern ausgeführt.

Der Auftraggeber erwartet vom Auftragnehmer tatkräftige Unterstützung bei den Bemühungen, berechtigten Mieterwünschen zu entsprechen. Dazu gehören insbesondere folgende Verpflichtungen:

1)  Alle Handwerker/Mitarbeiter des Auftragnehmers haben die Verpflichtung, Kunden insbesondere Mietern höflich und hilfsbereit zu begegnen. In Gesprächen mit den Mietern ist das Bemühen von Covivio Immobilien GmbH um einen verbesserten Kundendienst herauszustellen.

2)  Die Mieter sind rechtzeitig vor Durchführung der Arbeiten zu verständigen, ggf. durch
  Aushang im Treppenhaus oder auch individuelle Terminvereinbarung mit dem einzelnen Mieter.

3)  Möbel und sonstiges Mietereigentum, Bodenflächen und angrenzende Bauteile etc. im Bereich
  der auszuführenden Arbeiten sind durch Folie, evtl. Schaltafeln oder Ähnliches zu schützen.

A3) PREISE

Soweit und sobald Überschreitungen absehbar sind, ist hierüber dem zuständigen Bauleiter ein schriftliches Angebot einzureichen und eine gesonderte Vereinbarung über die Einkaufsabteilung zu treffen.

In den Einheitspreisen sind sämtliche Kosten, wie Lohn-, Material- und Nebenkosten enthalten, insbesondere auch:

1)  Koordination / Terminabsprache(n) mit dem(den) Mieter(n) / Kundenbetreuer(n) / Bauleiter(n)

2)  sämtliche Fahrt- und Transportkosten,

3)  sämtliche tariflichen Zulagen wie z. B. Schmutz- und Staubzulagen, Zulagen für ekelerregende
  Arbeiten etc.,

4)  die Gestellung, Vorhaltung und spurlose Entfernung aller erforderlichen Gerüste und
  Absperrungen (ggf. auch Warnschilder) bis zu einer Höhe der Arbeitsbühne von 2 m; die
  Mitbenutzung der Gerüste ist allen mit Reparaturarbeiten beschäftigten Firmen kostenlos zu
  gestatten,

5)  Befestigungsmittel aller Art; Hilfsstoffe wie Nägel, Bindedraht und Kleinmaterial sowie alle
  Baustoffe, die zur kompletten Erstellung der Leistung erforderlich sind,

6)  die Abdeckung von Einrichtungsgegenständen zum Schutz vor Beschädigung und
  Verschmutzung,

7)  das, ggf. tägliche, Säubern der Arbeitsstelle,

8)  der Ausbau und Abtransport sowie die ordnungsgemäße Entsorgung, einschließlich
  Kippgebühren, sämtlichen Bauschutts und aller alter, schadhafter Teile. Teile, für die sich der
  Auftraggeber eine generelle oder einzelfallbezogene Prüfung vorbehalten hat, sind bis zu diesem
  Zeitpunkt, längstens jedoch für die Dauer von 10 Wochen, vom AN vorzuhalten und dürfen erst
  danach entsorgt werden.

9)  Alle weiteren Nebenleistungen, die zur Erfüllung der in den Leistungspositionen beschriebenen
  Hauptleistungen, unter Beachtung aller einschlägigen Vorschriften, erforderlich sind, aber nicht gesondert aufgeführt sind.

Erforderliche Leistungen, die in den nachfolgenden Leistungspositionen nicht enthalten sind, sind als Nachtrag dem zuständigen Bauleiter vor Ausführung zur Genehmigung aufzugeben. Die Preise für derartige Zusatzleistungen sind auf der Kalkulationsbasis des Leistungsverzeichnisses zu kalkulieren. Diese Positionen sind so ausreichend und umfassend zu beschreiben, dass sowohl eine sachlich-fachliche als auch eine kalkulatorische Nachprüfung durch den Auftraggeber gewährleistet ist, hierzu gehört insbesondere die Angabe der verfahrenen Stunden.

Die Einheitspreise sind Nettopreise. Sie gelten zuzüglich der zum jeweiligen Leistungserbringungszeitpunkt gültigen Mehrwertsteuer.

A4) ABRECHNUNG

Maßgebend für die Abrechnung ist das nach Fertigstellung der Arbeiten durch den Auftragnehmer zu nehmende Aufmaß, sowie die Bestätigung des zuständigen Bauleiters, dass die Leistungen durchgeführt wurden.

Das testierte Aufmaß bzw. die Bestätigung ist vom Auftragnehmer mit der Schlussrechnung einzureichen.

Der Auftraggeber ist berechtigt, jederzeit ein gemeinsames Aufmaß zu verlangen.

A5) Nachhaltigkeit

Als eines der führenden Wohnungsunternehmen sehen wir uns mit unseren Partnern in der Verantwortung im Thema Nachhaltigkeit: Es ist unsere Pflicht, Wirtschaftlichkeit, Umweltverträglichkeit und Lebensqualität miteinander in Einklang zu bringen. Dazu gehört selbstverständlich auch, das Klima zu schützen, Ressourcen effizient zu nutzen und den Menschen ein angenehmes Lebensumfeld zu gestalten. Dazu möchten wir beitragen mit unserem Denken und Handeln, mit den verwendeten Produkten und Lösungen.
Dabei geben wir innerhalb unseres Leistungsverzeichnisses dementsprechend umweltverträgliche Produkte als Standard vor und verweisen auf die sachgemäße Handhabung und Entsorgung im Rahmen der von uns beauftragten Arbeiten.

A6) SONSTIGES

Die in diesen Bedingungen festgelegten Pflichten hat der Auftragnehmer jedem Dritten aufzuerlegen, dessen er sich zur Erfüllung dieser Pflichten bedient.
Das Leistungsverzeichnis darf weder ganz noch teilweise in irgendeiner Form Dritten entgeltlich oder unentgeltlich zugänglich gemacht werden.

*Hinweis: B) ALLGEMEINE TECHNISCHE VORBEMERKUNGEN*
Katalog-Nr. Stamm_MLV_NB/3304/
B)  ALLGEMEINE TECHNISCHE VORBEMERKUNGEN
======================================================================

B1) ALLGEMEINES

Für Lieferung und Ausführung gelten neben dem Leistungsverzeichnis:

1.  die neuesten DIN-Vorschriften (ausgenommen DIN 1961), VDE- und VDI-Richtlinien,

2.  die Vorschriften der zuständigen Behörden z. B. Bauaufsicht, Gewerbeaufsicht, Brandverhütung,
  TÜV, Berufsgenossenschaften und Versorgungsbetriebe,

3.  die Bestimmungen der Gerüstbauordnung,

4.  die Festlegungen des jeweiligen Werkstoffherstellers. Die Werkstoffe müssen den
  geforderten Bedingungen der Leistungsbeschreibung entsprechen.
B2) FACHSPEZIFISCHE NACHWEISE

Fachspezifische Nachweise, z. B. für den Umgang mit Asbest, PAK, und dergleichen, sind auf Anforderung des (AG) jederzeit und umgehend zu erbringen.

Bei wesentlichen Änderungen z. B. Ausscheiden eines befähigten Mitarbeiters oder Auslaufen eines befristeten Nachweises (z. B. Schweißnachweis) ist der AN verpflichtet, dies unverzüglich beim (AG) schriftlich anzuzeigen und ggf. angebotene Aufträge abzulehnen. Ebenso sind die jeweils gültigen Unfallverhütungsvorschriften zu beachten und unbedingt einzuhalten.

B3) GEBÄUDESCHÄDEN

Falls dem Auftragnehmer bei der Durchführung der Arbeiten weitere Gebäudeschäden bekannt werden (auch an anderen Gewerken), so hat er den zuständigen Bauleiter des Auftraggebers hierüber umgehend zu unterrichten.

B4) LAGER- UND ABSTELLFLÄCHEN

Die Errichtung von Lager- und Arbeitsplätzen ist mit der jeweiligen Bauleitung vorher abzustimmen.

Baustoffe und Bauteile dürfen nicht in den Treppenhäusern und/oder auf anderen Verkehrsflächen gelagert werden.

Bauschutt darf grundsätzlich nicht im Gebäude gelagert werden.

B5) BEDINGUNGEN FÜR DIE ENTSORGUNG VON ABFÄLLEN

Der Auftragnehmer ist verpflichtet, die beim Auftraggeber anfallenden Abfälle ordnungsgemäß und sofort zu entsorgen. Zu diesem Zweck hat er die einschlägigen Gesetze, Verordnungen und sonstigen öffentlich-rechtlichen Vorschriften z. B. das Kreislaufwirtschafts- und Abfallgesetz - einzuhalten. Eine Zwischenlagerung von Abfällen ist nicht gestattet.

Sollten die für den Transport und die Entsorgung erforderlichen Genehmigungen erlöschen, ist dies dem Auftraggeber unverzüglich schriftlich mitzuteilen. Mit Übernahme der Abfälle durch den Auftragnehmer gehen Eigentum, Gefahr, Verkehrssicherungspflicht und öffentlich-rechtliche Verantwortung auf diesen über.

Der Auftraggeber behält sich vor zu prüfen, ob der Auftragneher seinen Pflichten nachgekommen ist. Hierzu kann der Auftraggeber Einsicht nehmen in die vom Auftragneher nach öffentlich-rechtlichen Vorschriften zu führenden Nachweisbücher und in den Genehmigungsbescheid der angefahrenen Abfallentsorgungsanlage, dessen Vorlage der Auftragnehmer zu bewirken hat.

Der Auftragnehmer hat zur Abdeckung aller - sowohl seiner als auch die des Auftraggebers sich aus der Abfallbeseitigung ergebenden Haftungsrisiken unter Einschluss des Gewässerschäden-Haftungsrisikos - auf seine Kosten eine Haftpflichtversicherung in ausreichender Höhe für Personen-, Sach- und Vermögensschäden abzuschließen und dem Auftraggeber den Abschluss auf Verlangen nachzuweisen. Diese Regelung läßt die Haftung des Auftragnehmers unberührt.

B6) BAUSTOFFE UND EINBAUTEILE

Sämtliche Baustoffe und Einbauteile müssen hinsichtlich ihrer Art und ihrer Verarbeitung den bei Ausführung aktuellen DIN-Vorschriften und sonstigen anerkannten bautechnischen Richtlinien entsprechen. In der Regel sind gütegeschützte Baustoffe und Einbauteile zu verwenden. Der Auftraggeber kann einen Gütenachweis für diese Materialien verlangen. Wenn nicht gütegeschützte Baustoffe oder Einbauteile angeboten oder eingebaut werden, hat der Auftragnehmer auf seine Kosten den Gütenachweis zu erbringen. Der Auftraggeber ist berechtigt, die Verwendung nicht normengerechter oder ungeeignet erscheinender Materialien abzulehnen. Der Auftraggeber ist in begründeten Fällen berechtigt, Materialproben zu entnehmen und prüfen zu lassen.

B7 SCHADSTOFFE. INSBESONDERE ASBEST

Bekanntlich wurde bis in die 1990er Jahre hinein Asbest als bevorzugter Baustoff bei Errichtung von Gebäuden verwendet. Asbest war nicht nur als Baustoff in Beton eingebunden. Er fand auch Verwendung
z. B. in speziellen Klebern für Fliesen oder anderen Bodenbelägen oder in den zu verwendeten Bauteilen selbst.

Wir gehen davon aus, dass Ihnen als Handwerksfirma zwar grundsätzlich die abstrakte Gefahr einer Asbestkontamination bewusst ist, möchten Sie jedoch nochmals in Bezug auf den Umgang mit Asbest sensibilisieren.

Bei sämtlichen Arbeiten an Asbestprodukten, wie z. B. bohren, sägen, schneiden oder herausreißen, können Asbestfasern freigesetzt werden, die bei ungesicherten Umgang im schlimmsten Falle zu einer schweren Lungenerkrankung der tätigen Personen, also auch Ihren Mitarbeitern, führen können.

Aus diesem Grunde hat der Gesetzgeber auch gemäß TRGS 519 (Technische Regeln für Gefahrstoffe) verfügt, dass nur zugelassene Fachbetriebe, die über die entsprechende Sachkunde verfügen, asbesthaltige Materialien entfernen und entsorgen dürfen.

Bei sämtlichen Arbeiten ist daher immer kritisch zu prüfen, ob Bauteile Asbest enthalten könnten und im Verdachtsfall, vor Ausführung von Arbeiten, unsere Bauleitung zu Rate zu ziehen, um mögliche Gesundheitsgefährdungen Ihrer Mitarbeiter und unserer Mieter zu verhindern.

*Hinweis: C) Besondere Technische Vorbemerkungen und Kalkulationsgrundlagen*
Besondere Technische Vorbemerkungen und Kalkulationsgrundlagen

Geltungsbereich: Eiffestraße 235 \| Fensteraustausch im bewohnten Bestand

1. Leistungsumfang
Ausgeschrieben ist der Austausch der vorhandenen Fenster- und Türelemente in den Gebäuden Eiffestraße 235, 239 und 243. Vorgesehen sind überwiegend weiße Kunststofffenster des Systems 76-MD mit Dreifach-Isolierverglasung, warmer Kante, Sicherheitsbeschlägen, Lüftungselementen, Rahmenverbreiterungen und Anschlussprofilen. Ergänzend sind Treppenhausfenster, motorische Öffnungsantriebe sowie Gewerbefenster und eine Gewerbetür enthalten. Maße, Stückzahlen, Öffnungsarten und Ausstattungen ergeben sich aus den Einzelpositionen.
2. Örtliches Aufmaß
Sämtliche Elemente sind vor Fertigungsbeginn durch den Auftragnehmer örtlich aufzumessen. Die angegebenen Maße dürfen nicht ungeprüft als Fertigungsmaße übernommen werden. Einbausituation, Stürze, Laibungen, Brüstungen, Fensterbänke, Befestigungsuntergründe und Anschlüsse an das spätere WDVS sind zu prüfen. Abweichungen sind vor Fertigung schriftlich und fotografisch anzuzeigen.
3. Arbeiten im bewohnten Bestand
Die Arbeiten erfolgen in bewohnten Wohnungen. Beeinträchtigungen der Bewohner sind auf ein Mindestmaß zu beschränken. Die örtlichen Aufmaß- und Einbautermine sind durch den Auftragnehmer eigenständig, rechtzeitig und verbindlich mit den jeweiligen Mietern beziehungsweise Nutzern abzustimmen. Hierzu ist ein wohnungsbezogener Terminplan mit Gebäude, Hauseingang, Wohnung, Aufmaßtermin, Montagetermin und voraussichtlicher Ausführungsdauer zu erstellen und fortzuschreiben. Terminänderungen, nicht gewährte Wohnungszugänge und erfolglose Zutrittsversuche sind zu dokumentieren und der Bauleitung unverzüglich mitzuteilen. Geöffnete Fensteröffnungen sind am selben Arbeitstag wieder sicher, dauerhaft abgedichtet, verschließbar und funktionsfähig herzustellen.
4. Schutzmaßnahmen
Böden, Wände, Möbel, Heizkörper, Fensterbänke, Türen sowie Zugangs- und Verkehrsflächen sind ausreichend vor Staub und Beschädigungen zu schützen. Sämtliche Schutz- und Staubschutzmaßnahmen sind in die Einheitspreise einzukalkulieren.
5. Demontage und Nacharbeiten
Die vorhandenen Elemente sind kontrolliert, erschütterungsarm und ohne vermeidbare Beschädigungen an Stürzen, Laibungen, Brüstungen und angrenzenden Bauteilen auszubauen. Erforderliche kleinere Beiputz-, Spachtel-, Versiegelungs- und Verleistungsarbeiten infolge der Montage sind Bestandteil der Leistung.
6. Einbaulage und Befestigung
Die Fenster sind möglichst weit außen, annähernd bündig mit der Außenkante des tragfähigen Bestandsmauerwerks beziehungsweise in Richtung der späteren Dämmebene einzubauen. Die endgültige Einbaulage ist mit der Bauleitung abzustimmen. Die Elemente sind lot-, waage- und fluchtgerecht dauerhaft mechanisch im tragfähigen Baukörper zu befestigen.
7. Baukörperanschluss
Der Anschluss zwischen Fenster und Baukörper ist innen luftdicht, im mittleren Bereich wärme- und schalldämmend sowie außen wind- und schlagregendicht auszuführen. Die alleinige Verwendung von Montageschaum ist nicht ausreichend. Die äußere Abdichtung muss überputzbar und für den Anschluss an das spätere WDVS geeignet sein.
8. Vorbereitung für das WDVS
Die Fensteranschlüsse sind so herzustellen, dass das nachfolgende Wärmedämm-Verbundsystem fachgerecht angeschlossen werden kann. Rahmenverbreiterungen, Anschlussflächen und Laibungsanschlüsse sind so auszubilden, dass die Funktion der Fensterflügel, Beschläge, Lüfter und Entwässerungsöffnungen erhalten bleibt.
9. Fensterbank und Aluminiumabdeckungen
Der untere Fensteranschluss ist für die spätere Montage einer Aluminiumfensterbank und einer zweiten wasserführenden Ebene vorzubereiten. Soweit zusätzliche Aluminiumgesims- oder Abdeckprofile vorgesehen sind, sind Anschlussflächen, Rahmenverbreiterungen und Befestigungsmöglichkeiten vor Fertigung mit der Bauleitung und dem Fassadengewerk abzustimmen.
10. Musterfenster
Vor Beginn der Serienmontage ist ein Musterfenster mit vollständiger Befestigung, Abdichtung sowie Vorbereitung der WDVS- und Fensterbankanschlüsse herzustellen. Die Serienmontage darf erst nach Freigabe durch die Bauleitung erfolgen.
11. Energetische Anforderungen und Fördervorgaben
Sämtliche Elemente müssen die zum Zeitpunkt der Antragstellung und Ausführung geltenden Anforderungen der KfW, BAFA, IFB Hamburg sowie der eingebundenen Energieeffizienz-Experten erfüllen. Für Fenster und Fenstertüren gilt grundsätzlich Uw ≤ 0,95 W/(m²K), für Außentüren grundsätzlich Ud ≤ 1,30 W/(m²K). Maßgebend ist der Wert des vollständigen Elements einschließlich Rahmen, Verglasung und Zusatzprofilen. Strengere Vorgaben aus Förderbescheiden oder energetischen Nachweisen sind einzuhalten. Produkt- und U-Wert-Nachweise sind mit dem Angebot und erneut vor Fertigungsbeginn vorzulegen. Eine Fertigung ohne technische Freigabe ist nicht zulässig.
12. Reinigung und Entsorgung
Sämtliche Ausbau-, Verpackungs- und Restmaterialien sind auf Kosten des Auftragnehmers abzufahren und fachgerecht zu entsorgen. Nach Abschluss der Arbeiten sind Wohnungen, Treppenhäuser und Transportwege zu reinigen und unmittelbar nutzbar zu übergeben.
13. Dokumentation und Funktionsprüfung
Der Einbau ist wohnungs- und positionsbezogen zu dokumentieren. Erforderlich sind mindestens Fotos des Bestands, der vorbereiteten Öffnung, der wesentlichen Befestigungs- und Abdichtungsarbeiten sowie des fertiggestellten Elements. Sämtliche Fenster sind auf Öffnungs-, Kipp-, Schließ-, Verriegelungs-, Lüftungs- und Entwässerungsfunktion zu prüfen und erforderlichenfalls nachzujustieren.
14. Mitgeltende Normen, Vorschriften und Regelwerke
Für die Ausführung gelten die VOB/B und VOB/C in der bei Vertragsabschluss gültigen Fassung, insbesondere ATV DIN 18299 und DIN 18355. Ergänzend sind, soweit einschlägig, insbesondere DIN EN 14351-1, DIN EN 12207, DIN EN 12208, DIN EN 12210, DIN 4108, DIN 4109, DIN 18008, DIN EN 1279, DIN 18542, DIN EN ISO 11600, DIN 18202, DIN EN ISO 10077-1 und -2, DIN EN 1627 bis DIN EN 1630 sowie DIN 18040-2 zu beachten. Weiterhin gelten das Gebäudeenergiegesetz, die Hamburgische Bauordnung, die Technischen Baubestimmungen, die Fördervorgaben von KfW, BAFA und IFB Hamburg sowie die Vorgaben des Energieeffizienz-Experten. Der Einbau und die Baukörperanschlüsse sind nach den allgemein anerkannten Regeln der Technik, dem jeweils aktuellen Leitfaden zur Montage von Fenstern und Haustüren sowie den System- und Montagevorgaben der Hersteller auszuführen. Es gilt jeweils die zum Zeitpunkt der Ausführung gültige Fassung. Bei Widersprüchen gelten die höheren beziehungsweise strengeren Anforderungen; Bedenken und Abweichungen sind vor Ausführung schriftlich anzuzeigen.
15. Kalkulationsgrundlage
In die Einheitspreise sind sämtliche Aufmaß-, Planungs-, Schutz-, Koordinations-, Demontage-, Montage-, Anschluss-, Nacharbeits-, Dokumentations-, Reinigungs- und Entsorgungsleistungen einzukalkulieren. Das vorhandene Fassadengerüst und die allgemeine Baustelleneinrichtung können nach Abstimmung mitgenutzt werden. Erforderliche eigene Werkzeuge, Transportmittel, Hebezeuge und Schutzmaßnahmen sind durch den Auftragnehmer bereitzustellen. Mit Angebotsabgabe bestätigt der Bieter, dass die besonderen Anforderungen des Fensteraustauschs im bewohnten Bestand und die verbindlichen Fördervorgaben vollständig berücksichtigt wurden.

*Hinweis: Termine*
Eiffestraße 235A, 235B, 235C und 235 D
- Baubeginn: 15.02.2027
- Fertigstellung: 15.12.2027

#### Abschnitt 01.01 Fenster 235

**01.01.0010 Pos. 1 Fenster einflügelig drehkipp 1310x1400 SiSt 1**
System 76-MD
Rahmen Blendrahmen 74 mm
Flügel Flügelrahmen 78 mm
Farbe weiss /
Glas/Füllung 4*-18-4-18-4* Ug0,5
Randverbund warme Kante
schwarz
Beschlag DK li. SK1 weiss
Zusatzprofile
links Verbreiterung 30 mm
oben Verbreiterung 30 mm
rechts Verbreiterung 30 mm
unten Anschlußprofil 50 mm
Maß 1250 mm x 1320 mm
U-Wert 0.82
Altbaumontage
Entsorgung
Montage inkl. Verleistung innen und außen weiss
Sicherheitsstufe 1
Fensterfalzlüfter Climatec plus, single
Menge: 8,000 St

**01.01.0020 Pos. 2 Fenster einflügelig drehkipp 1040x1400 SiSt 1**
System 76-MD
Rahmen Blendrahmen 74 mm
Flügel Flügelrahmen 78 mm
Farbe weiss /
Glas/Füllung 4*-18-4-18-4* Ug0,5
Randverbund warme Kante
schwarz
Beschlag DK li. SK1 weiss
Zusatzprofile
links Verbreiterung 30 mm
oben Verbreiterung 30 mm
rechts Verbreiterung 30 mm
unten Anschlußprofil 50 mm
Maß 1250 mm x 1320 mm
U-Wert 0.82
Altbaumontage
Entsorgung
Montage inkl. Verleistung innen und außen weiss
Sicherheitsstufe 1
Fensterfalzlüfter Climatec plus, single
Menge: 64,000 St

**01.01.0030 Pos. 2 Fenster einflügelig drehkipp 1040x1400 SiSt 2**
System 76-MD
Rahmen Blendrahmen 74 mm
Flügel Flügelrahmen 78 mm
Farbe weiss /
Glas/Füllung 4*-18-4-18-4* Ug0,5
Randverbund warme Kante
schwarz
Beschlag DK li. GS weiss
Zusatzprofile
links Verbreiterung 30 mm
oben Verbreiterung 30 mm
rechts Verbreiterung 30 mm
unten Anschlußprofil 50 mm
Maß 980 mm x 1320 mm
U-Wert 0.86
Sicherheitsbeschlag Stufe 2
- min. 6 Verriegelungspunkte (max. 13)
 Mindestgrößen 600 x 800 mm
- verriegelbarer Fenstergriff
- Anbohrschutz
- Aushebelschutz
Altbaumontage
Entsorgung
Montage inkl. Verleistung innen und außen weiss
Fensterfalzlüfter Climatec plus, single
Menge: 0,000 St

**01.01.0040 Pos. 3 Fenster zweiflügelig drehkipp 2080x1400 SiSt 1**
System 76-MD
Rahmen Blendrahmen 74 mm
Flügel Flügelrahmen 78 mm
Farbe weiss /
Glas/Füllung 4*-18-4-18-4* Ug0,5
Randverbund warme Kante
schwarz
Beschlag DK li. GS weiss, DK re. GS weiss
Zusatzprofile
links Verbreiterung 30 mm
oben Verbreiterung 30 mm
rechts Verbreiterung 30 mm
unten Anschlußprofil 50 mm
Maß 2020 mm x 1320 mm
U-Wert 0.84
Altbaumontage
Entsorgung
Montage inkl. Verleistung innen und außen weiss
Fensterfalzlüfter Climatec plus, single
Sicherheitsstufe 1
Menge: 16,000 St

**01.01.0050 Pos. 3 Fenster zweiflügelig drehkipp 2080x1400 SiSt 2**
System 76-MD
Rahmen Blendrahmen 74 mm
Flügel Flügelrahmen 78 mm
Farbe weiss /
Glas/Füllung 4*-18-4-18-4* Ug0,5
Randverbund warme Kante
schwarz
Beschlag DK li. GS weiss, DK re. GS weiss
Zusatzprofile
links Verbreiterung 30 mm
oben Verbreiterung 30 mm
rechts Verbreiterung 30 mm
unten Anschlußprofil 50 mm
Maß 2020 mm x 1320 mm
U-Wert 0.84
Sicherheitsbeschlag Stufe 2
- min. 6 Verriegelungspunkte (max. 13)
 Mindestgrößen 600 x 800 mm
- verriegelbarer Fenstergriff
- Anbohrschutz
- Aushebelschutz
Altbaumontage
Entsorgung
Montage inkl. Verleistung innen und außen weiss
Fensterfalzlüfter Climatec plus, single
Menge: 0,000 St

**01.01.0060 Pos. 4 Fenster einflügelig drehkipp 1000x535**
System 76-MD
Rahmen Blendrahmen 74 mm
Flügel Flügelrahmen 78 mm
Farbe weiss /
Glas/Füllung 4*-18-4-18-4* Ug0,5
Randverbund warme Kante
schwarz
Beschlag DK li. GS weiss
Zusatzprofile
links Verbreiterung 30 mm
oben Verbreiterung 30 mm
rechts Verbreiterung 30 mm
unten Anschlußprofil 50 mm
Maß 940 mm x 455 mm
U-Wert 1.0
Altbaumontage
Entsorgung
Montage inkl. Verleistung innen und außen weiss
Fensterfalzlüfter Climatec plus, single
Menge: 38,000 St

**01.01.0070 Pos. 5 Fenster dreiflügelig drehkipp 2800x2420 SiSt 1**
System 76-MD
Rahmen Blendrahmen 74 mm
Flügel Flügelrahmen 78 mm /
Festverglasung im Blendrahmen
Farbe weiss /
Glas/Füllung 4*-18-4-18-4* Ug0,5
Randverbund warme Kante
schwarz
Beschlag DK li. GS weiss, D Stulp re. GS,
Fixfeld
Zusatzprofile
links Verbreiterung 30 mm
oben Verbreiterung 30 mm
rechts Verbreiterung 30 mm
unten Bodeneinstandsprofil 50 mm
Maß 2740 mm x 2340 mm
U-Wert 0.78
MP Kopplung 76605
Altbaumontage
Entsorgung
Montage inkl. Verleistung innen und außen weiss
Fensterfalzlüfter Climatec plus, single
Sicherheitsstufe 1
Menge: 8,000 St

**01.01.0080 Pos. 6 Fenster zweiflügelig drehkipp 2800x2420 SiSt 1**
System 76-MD
Rahmen Blendrahmen 74 mm
Flügel Flügelrahmen 78 mm /
Festverglasung im Blendrahmen
Farbe weiss /
Glas/Füllung 4*-18-4-18-4* Ug0,5
Randverbund warme Kante
schwarz
Beschlag DK li. GS weiss, Fixfeld
Zusatzprofile
links Verbreiterung 30 mm
oben Verbreiterung 30 mm
rechts Verbreiterung 30 mm
unten Verbreiterung 30 mm
unten Bodeneinstandsprofil 50 mm
Maß 2740 mm x 2340 mm
U-Wert 0.77
MP Kopplungsfeder 76606
Altbaumontage
Entsorgung
Montage inkl. Verleistung innen und außen weiss
Fensterfalzlüfter Climatec plus, single
Sicherheitsstufe 1
Menge: 32,000 St

**01.01.0090 Pos. 6 Fenster zweiflügelig drehkipp 2800x2420 SiSt 2**
System 76-MD
Rahmen Blendrahmen 74 mm
Flügel Flügelrahmen 78 mm /
Festverglasung im Blendrahmen
Farbe weiss /
Glas/Füllung 4*-18-4-18-4* Ug0,5
Randverbund warme Kante
schwarz
Beschlag DK li. GS weiss, Fixfeld
Zusatzprofile
links Verbreiterung 30 mm
oben Verbreiterung 30 mm
rechts Verbreiterung 30 mm
unten Verbreiterung 30 mm
unten Bodeneinstandsprofil 50 mm
Maß 2740 mm x 2340 mm
U-Wert 0.77
MP Kopplungsfeder 76606
Sicherheitsbeschlag Stufe 2
- min. 6 Verriegelungspunkte (max. 13)
 Mindestgrößen 600 x 800 mm
- verriegelbarer Fenstergriff
- Anbohrschutz
- Aushebelschutz
Altbaumontage
Entsorgung
Montage inkl. Verleistung innen und außen weiss
Fensterfalzlüfter Climatec plus, single
Menge: 0,000 St

**01.01.0100 Pos. 7 Fenster TH 1750x2400**
System 76-MD
Rahmen Blendrahmen 74 mm
Flügel Festverglasung im Blendrahmen /
Flügelrahmen 78 mm
Farbe weiss /
Glas/Füllung 4*-18-4-18-4* Ug0,5,
Absturzsichernd gem. DIN18008-4;
VSG8(0,76)*-12-ESG4-12-ESG8- H*, Kat. C2 Ug0,7
Randverbund warme Kante
schwarz
Beschlag Fixfeld, DK re. GS weiss
Zusatzprofile
unten Anschlußprofil 50 mm
unten Anschlußprofil 50 mm
Maß 1750 mm x 2300 mm
U-Wert 0.93
AEROMAT mini
Altbaumontage
Entsorgung
Montage inkl. Verleistung innen und außen weiss
Menge: 12,000 St

**01.01.0110 Pos. 8 Fenster TH 1750x2010**
System 76-MD
Rahmen Blendrahmen 74 mm
Flügel Festverglasung im Blendrahmen /
Flügelrahmen 78 mm
Farbe weiss /
Glas/Füllung 4*-18-4-18-4* Ug0,5
Randverbund warme Kante
schwarz
Beschlag Fixfeld, DK re. GS weiss
Zusatzprofile
unten Anschlußprofil 50 mm
Maß 1750 mm x 1960 mm
U-Wert 0.88
AEROMAT mini
Altbaumontage
Entsorgung
Montage inkl. Verleistung innen und außen weiss
Menge: 4,000 St

**01.01.0120 Pos. 9 Fenster TH 1750x1110**
System 76-MD
Rahmen Blendrahmen 74 mm
Flügel Festverglasung im Blendrahmen /
Flügelrahmen 78 mm
Farbe weiss /
Glas/Füllung Absturzsichernd gem. DIN18008-4;
VSG8(0,76)*-12-ESG4-12-ESG8- H*, Kat. C2 Ug0,7
Randverbund warme Kante
schwarz
Beschlag Fixfeld, DK re. GS weiss
Maß 1750 mm x 1110 mm
U-Wert 1.0
AEROMAT mini
Kopplungsfeder
Altbaumontage
Entsorgung
Montage inkl. Verleistung innen und außen weiss
Menge: 4,000 St

#### Abschnitt 01.02 Stundenlohnarbeiten und Besondere Leistungen 235

**01.02.0010 Liefern und montieren eines motorischen Öffnungsantriebes**
Liefern und montieren eines motorischen Öffnungsantriebes für das oberste Fensterelement im Treppenhaus, zur nutzerseitigen Öffnung und Schließung des Fensters über Drucktaster.

Ausführung als elektrisch betriebener Fensterantrieb, z. B. Kettenantrieb, Spindelantrieb oder gleichwertiges Öffnungssystem, passend zum vorgesehenen Fensterelement, einschließlich erforderlichem Getriebe, Konsolen, Beschlägen, Befestigungsmitteln und sämtlichen systembedingten Zubehörteilen.

Der Antrieb ist so auszulegen, dass das Fensterelement sicher, dauerhaft und funktionsfähig geöffnet und geschlossen werden kann. Die Öffnungsweite ist auf das Fensterelement, die Einbausituation und die Bedienanforderung abzustimmen.

Die Bedienung erfolgt über einen fest installierten Drucktaster / Auf-Zu-Taster im Treppenhaus. Einschließlich Lieferung und Montage des Tasters sowie Anschluss des Fensterantriebes innerhalb des Systems. Erforderliche Steuerungskomponenten, Netzteil / Trafo, Anschlussdose und Kleinmaterial sind einzukalkulieren, soweit für die betriebsfertige Funktion erforderlich.

Nicht Bestandteil dieser Position ist eine bauordnungsrechtliche Entrauchungsanlage.
Die Ausführung dient ausschließlich der komfortmäßigen motorischen Fensteröffnung und stellt keine RWA-Anlage, keine Rauchableitung und keine Entrauchung gemäß Hamburger Bauordnung dar. Anforderungen wie Brandfallsteuerung, Rauchmelderanbindung, Notstromversorgung, RWA-Zentrale oder automatische Auslösung sind nicht Bestandteil dieser Position, sofern nicht gesondert beschrieben.

Einzubauen einschließlich Justierung, Funktionsprüfung und Übergabe in betriebsbereitem Zustand.

Elektrischer Anschluss bauseits
Menge: 4,000 St

**01.02.0020 Stundenlohnarbeit / Facharbeiter**
Stunde(n) eines Facharbeiters für nicht erfasste
Leistungen gegen besonderen Nachweis einschließlich
aller Lohnnebenkosten.
Menge: 20,000 Std
